# Ziegenpeter
Angebotsaufforderung (GAEB 90, DA83)
Währung: EUR
Auftraggeber: Stadt Duisburg siehe Al

## WDVS Fassade
Datum: 19.05.26

*Hinweis*
Allgemeine Vorbemerkungen:

Bei den ausgeschriebenen Leistungen handelt es sich um
den WDVS Fassade zur Erweiterung des bestehenden
Restaurants Ziegenpeter Liebigstrasse 70 in Duisburg.
Die Arbeiten finden im Rahmen der IGA 27
(internationalen Gartenausstellung 2027) statt.

Bauherr:

Stadt Duisburg
Friederich Wilhelmstrasse  96
47051 Duisburg
über
Wirtschaftsbetriebe Duisburg AöR
Projektbüro IGA 27
Wörthstrasse 130
47053 Duisburg
für
Duisburger Werkstatt für Menschen mit Behinderung gGmbH
Kalkweg 10e
47055 Duisburg

Die Wirtschaftsbetrieb Duisburg AöR legen die
Bedingungen für die Baustellenlogistik  für die
Realisierung der Multiprojekte im RheinPark im Rahmen
der IGA 2027 in Duisburg in einem Baulogistikhandbuch
fest.

Das Baulogistikhandbuch ist zusammen mit der
Baustellenordnung als besondere Vertragsbedingung ein
verbindliches .Regelwerk. und wird Vertragsbestandteil

Dem Angebot liegen alle einschlägigen und aktuellen DIN
-
Vorschriften und die VOB/B und C zugrunde. Außerdem
sind die Zulassungen, Vereinbarungen, Richtlinien und
Lieferbedingungen der Material- und Produkthersteller,
sowie der Fachverbände und Gütegemeinschaften zu
beachten. Die Leistung ist auf der Grundlage der
anerkannten Regeln der Technik zu bieten.

Der Bieter hat grundsätzlich die Möglichkeit, anstelle
von ausgeschriebenen Fabrikaten oder Produkten
gleichwertige, andere Fabrikate oder Produkte
anzubieten. Ihm obliegt dann der Nachweis der
Gleichwertigkeit.

Die Grundlagen für die Ausführung der Arbeiten werden
vom AG gestellt und sind:
- die Baugenehmigung
- der Lageplan im Maßstab 1:500
- die Werkpläne der Architekten,
- die Werkpläne und Berechnungen der Fachingenieure
- das Baulogistikhandbuch
- die Baustellenordnung

Der Auftragnehmer hat sofort nach Erhalt der Unterlagen
die Ausführungspläne der Fachingenieure und des
Architekten sowie die Ausschreibungsunterlagen auf
Übereinstimmung und auf die Einhaltung der gesetzlichen
Bestimmungen und anerkannten Regeln der Technik zu
prüfen. Sinnvoll oder notwendig erscheinende Änderungen
oder Ergänzungen sind mit einer entsprechenden
Begründung dem Angebot beizufügen.
Auf die Bedenkenhinweispflicht des Auftragnehmers nach
VOB/B §4.3 wird ausdrücklich hingewiesen!

Eventuell notwendige Sondernutzungen und deren
Genehmigungen und Gebühren sind vom AN
einzukalkulieren.

Die Zuwege zu Ein-und Ausgängen, Ein-und Ausfahrten,
Feuerwehr-und Rettungswagenzufahrten sind in jedem Fall
freizuhalten.

LKW und Baumaschinen sind bei Zu- und Abfahrten von
einem geeigneten Helfer abzusichern

Der verbleibende Baumbestand auf dem Grundstück ist
unter allen Umständen zu schützen.

Das zu erweiternde Gebäude liegt im Bereich der IGA
27,. Lärm- und Staubentwicklung sind  auf das
notwendige Minimum zu reduzieren. Die gesetzlichen
Vorschriften hinsichtlich Emissionen und Arbeitszeiten
sind zwingend einzuhalten.

Der Müll (Stemmschutt, Verpackungen, etc.) ist täglich
zu beseitigen. Die Baustelle ist zum Feierabend
besenrein zu hinterlassen.

Die Reinigung der Arbeitsstellen ist täglich
durchzuführen und ist mit den Einheits- preisen
abgegolten. Kommt der AN dieser Verpflichtung nicht
nach, so ist der Auftraggeber berechtigt diese Arbeiten
durch einen anderen Unternehmer ausführen zu lassen und
die anfallenden Kosten von der Schlußrechnung in Abzug
zu bringen

Soweit nicht separat als Position im LV enthalten  hat
der Bieter die Kosten für Baustelleneinrichtung,
Entsorgung, Container- und Entsorgungsgebühren in die
Einheitspreise einzurechnen. Schutt wird Eigentum des
AN.

Wasser- und Kraftstromanschlüsse sind vom AN
entsprechend der LV-Positionen herzustellen und während
der Bauzeit zu unterhalten.

Sicherheits- und Gesundheitsschutz:
Der Auftragnehmer hat dem Bauherrn vor Beginn seiner
Leistungen eine Gefährdungsbeurteilung für seinen
Leistungsbereich vorzulegen. Desweiteren sind bei
Bedarf Montage- bzw. Demontageanweisungen für die
Baustelle nach § 17 der Verwaltungsberufsgenossenschaft
aufzustellen und vorzulegen

Auf die Beachtung der Unfallverhütungsvorschriften
sowie die Richtlinien der Bauberufsgenossenschaft wird
ausdrücklich hingewiesen!

Gewährleistung nach VOB 4 Jahre, Teilrechnungen werden
mit 10 % Sicherheitseinbehalt, die Schlußrechnung mit 5
% Einbehalt, der gegen Stellung einer
Gewährleistungsbürgschaft ausgezahlt werden kann.

Dem Bieter wird empfohlen, sich an Ort und Stelle alle
notwendigen Kenntnisse bezüglich der örtlichen
Verhältnisse zu verschaffen.

Alle Angaben aus der Baustellenordnung und dem
Logsitikhandbuch sind soweit sie weitergehend sind,
übergeordnet.

Die Baustelle befindet sich in einem Bereich der stark
Vandalismus gefährdet ist. Eine höhere
Diebstahlprävention ist einzukalkulieren.

Vor Beginn der Baustelleneinrichtung sind der Bestand
der Außenanlagen und Baustelle gemeinsam zwischen AN
und Bauleitung aufzunehmen und bestehende Schäden zu
dokumentieren.

Hinweis: Die maximal zulässige Höhe für LKWs bei der
Durchfahrt unter den
Durchgängen auf dem Weg zur Baustelle beträgt ca. 3,70
m. Bitte in
Schätzungen berücksichtigen.

Der Bieter bestätigt mit seiner rechtsgültigen
Unterschrift nebst Firmenstempel, daß er diesen Teil
der Vorbemerkungen einschl. der Baustellenordnung und
dem Logistikhandbuch gelesen hat, akzeptiert, und als
verbindlich anerkennt.

__________________________________________________
Ort + Datum + Unterschrift + Stempel Bieter

*Hinweis*
Vorbemerkungen Systemvoraussetzungen

Der Einsatz des Wärmedämm-Verbundsystems erfolgt als
komplettes System und ist ausschließlich mit den vom
System-Hersteller vorgesehenen und in der Zulassung
aufgeführten Systemkomponenten auszuführen. Das
Anbringen des Wärmedämm-Verbundsystems ist nach den
Verarbeitungsrichtlinien des System-Herstellers durch
eine Fachfirma vorzunehmen.

Für die notwendigen Reinigungs-, Entschichtungs- und
Entsorgungsarbeiten wird auf  die gültigen Gesetze,
örtlichen Verordnungen, Satzungen und Transportbestimmungen verwiesen. Diese sind bei den zuständigen
Behörden zu erfragen. Behördliche Forderungen und
Auflagen sind, soweit nicht besonders beschrieben,
entsprechend zu berücksichtigen.

Sind die Farbtöne in der Leistungsbeschreibung nicht
exakt benannt, so gelten folgende Farbtonstufen:
"weiß" bzw. "altweiß" -- Weißtöne, die vom Hersteller
als Standardqualität zum Grundpreis geliefert werden
"hell getönt" -- Farbtöne der Abtönstufe 8 und heller
"mittel getönt" -- Farbtöne im Bereich der Abtönstufen
7 bis 4
"satt getönt" -- Farbtöne der Abtönstufe 3 und bunter
oder dunkler
Die Eingruppierung in die Abtönstufen ist durch
visuellen Abgleich mit der zehnstufigen Farbkarte Scala
Voll- und Abtönfarbe vorzunehmen.

### 01 Baustelleneinrichtung + vorb. Arbeiten

**01.01 Baustelle einrichten**
Einrichten der Baustelle für sämtliche in der
Leistungsbeschreibung aufgeführten Leistungen, während
der Bauzeit vorhalten und später räumen.
Eingeschlossen sind die für die Durchführung der
vertraglichen Leistungen erf. Lager- und Arbeitsplätze
Die notwendigen Schutz- und Arbeitsgerüste mit H bis 3m
an den eingeschossigen Gebäudeteilen sind in die
Einheitspreise einzukalkulieren.
Menge: 1,000 psch

**01.02 Schutzabdeckungen Fenster / Türen / Tore**
Fenster / Türen / Tore und anliegende Bauteile mit
geeigneten Folien und Pappen sorgfältig abdecken und
abkleben; Abdeckmaterialien liefern und nach
Fertigstellung der Arbeiten entfernen/entsorgen.
Menge: 50,000 m2

**01.03 Verunreinigungen entfernen**
Verunreinigungen im erhöhten Umfang durch Abkehren oder
Abbürsten von der Fläche trocken entfernen.
Menge: 244,000 m2

**01.04 Grundierung stark saugender Untergründe**
Grundierung stark saugender Untergründe mit Tiefgrund
Menge: 244,000 m2

**01.05 Gerüstankerhülsen schließen und bearbeiten**
Gerüstankerhülsen bei Gerüstabbau mit
Gerüstankerstopfen schließen und mit dem beigestelltem
Werkstoff (Oberputz einschließlich Schlussanstrich)
abdecken und beiarbeiten.
Menge: 1,000 psch

### 02 WDVS Mineralwolle, D = 14cm

**02.01 Wärmedämmplatten, D=14 cm bei WLG 0,35**
Wärmedämmplatten aus Mineralwolle
DIN 4108 5.1 Mineralwolle nach DIN
EN 13162 NW 0,034

14 cm stark bei WLG 0,35 oder gleichwertig gemäß'
Vorgabe des Wärmeschutznachweises,
? = 0,035 W/mK

plan eben und press gestoßen mit systempassendem
Kleber, Schaum und nötigen mechanischem
Befestigungsmitteln (Dübel) fachgerecht auf der
Außenwand anbringen.

Befestigungsart: Kleben und Dübeln.

Einschließlich aller nötigen Materialien und
Nebenleistungen.

Alle Stöße sind mit zum System passenden Dämmmaterial
dicht aufzufüllen und glatt
abzuschleifen.

angebotenes Material + Hersteller:

_________________________________________
Menge: 212,000 m2

**02.02 Perimeterdämmung, D=14 cm bei WLG 0,35**
Ausführung des Sockels H ca. 50 cm in Perimeterdämmung,
sonst wie vor.

Einschließlich aller nötigen Materialien und
Nebenleistungen.
Menge: 32,000 m2

**02.03 Putzabschlussprofil**
Putzabschlussprofil lot- und fluchtrecht mit
Ansetzmörtel für Putzdicke bis ca. 20mm
ansetzen für bündigen Übergang zum glatten Sockel
liefern und fachgerecht einbauen.
Einschließlich aller Materialien und Nebenleistungen.
Menge: 64,000 lfm

**02.04 WDVS Sockelprofil**
*** Bedarfsposition ohne GB
WDVS Sockelprofil als unteren Abschluss der Dämmplatten
mit 3 WDVS Schlagschrauben pro Meter einschließlich
WDVS Sockelprofilverbinder und z. B. WDVS
Sockeleckprofil liefern und fachgerecht anbringen.
Begrenzte Untergrundunebenheiten mit WDVS
Unterlegscheiben ausgleichen.
Für Dämmschichtdicke: 14 cm

Einbauort: Sockelbereich Außenfassade als unterer
Abschluss des WDVS im Übergang zwischen Sockeldämmung
und Fassadendämmung.
Menge: 64,000 lfm

**02.05 seitlicher Abschlußprofil zum bestehenden Trespa-Fassaden**
wie Vorposition jedoch als seitlicher Abschluß zum
bestehenden Trespa-Fassaden.
Menge: 15,000 lfm

**02.06 Dehnungsfugenprofil**
Dehnungsfuge in der Innenecke mit WDVS,
Dehnungsfugenprofil als geschlossene Variante mit WDVS
Abdeckprofil, passend zum System. Der Bereich hinter
dem Dehnungsfugenprofil ist mit Mineralwolle-Dämmstoff
auszufüllen. Fugenbreite 50 mm zwischen Neubau-Anbau
und Besandsgebäude (WDVS bzw. Sandwichpaneel-
Fassadenplatten).
Menge: 31,000 lfm

**02.07 Dichtband zu angrenzenden Bauteilen**
Anschluss an angrenzende Bauteile mit WDVS Dichtband,
Fugenbreite 3-9 mm, herstellen.
Bauteile: Dachuntersichten/Attika, Fensterbänke
(umlaufend) etc.
Menge: 125,000 lfm

**02.08 Zulage Fensterleibungen bis ca. 20cm**
Zulage zur Hauptposition 02.01 für die Herstellung der
gedämmten
Fenster-/Türleibungen, Leibungstiefe inklusive neuer
Dämmung bis ca. 20cm.
Das Anarbeiten an gedämmten Fenster Montagerahmen ist
einzukalkulieren.
Menge: 125,000 lfm

**02.09 Zulage Anarbeiten an Führungsschienen und Rollladenkasten**
Zulage zur Hauptposition 02.01  für das Anarbeiten der
Wärmedämmung an die Führungsschienen des Rollladen
sowie im Bereich des Rollladenkasten.
Menge: 32,000 lfm

**02.10 Zulage abgeschrägte Dämmung Fensterbänke**
Dämmplatten im Bereich der Fensterbänke abgeschrägt
ausbilden als Zulage zur Hauptposition 02.01 .
Menge: 6,000 lfm

**02.11 Zulage Zuschnitte und Anarbeiten an Durchdringungen**
Zulage zur Hauptposition 02.01 für das Zuschneiden und
Anarbeiten an Durchdringungen bis D max 22cm.
Menge: 4,000 St

**02.12 WDVS Gewebe-Eckschutzschiene Gebäudeecken**
WDVS Gewebe-Eckschutzschiene als Kantenschutz an allen
Gebäudeecken lot- und fluchtrecht in die nachfolgend
beschriebene Armierungsmasse einbetten.
Format: 10/10 cm
Menge: 54,000 lfm

**02.13 WDVS Gewebe-Eckschutzschiene Öffnungen**
WDVS Gewebe-Eckschutzschiene als Kantenschutz an allen
Ecken von Gebäudeöffnungen,z. B. Fenster- und
Türlaibungen, Nischen u. Ä., lot- und waagerecht in die
nachfolgend beschriebene Armierungsmasse einbetten.
Format: 10/10 cm
Menge: 50,000 lfm

**02.14 WDVS Gewebe-Anschlussprofil Fenster- /Türrahmen**
Selbstklebendes WDVS Gewebe-Anschlussprofil mit
integriertem Dichtband auf Fenster- und Türrahmen
anbringen. Den Gewebestreifen in die nachfolgende
Armierungsschicht überlappend einbetten.

Profilbauart: Profil mit zweistufiger Anputzkante,
selbstklebendem PE-Band, integriertem PUR-Band,
vorgestanzter Abbruchkante und Gewebestreifen.
Menge: 50,000 lfm

**02.15 Diagonalarmierungen an Ecken von Fassadenöffnungen**
Diagonalarmierungen an Ecken von Fassadenöff- nungen
und Aussparungen, unter Verwendung der systemgerechten
Armierungsmasse
fachgerecht herstellen.
Menge: 24,000 Stüc

**02.16 Abschleifen und Flächenarmierung**
Großflächiges Abschleifen der Mineraldämmplatte und
Aufbringen der Dickschicht-Flächenarmierung mit
mineralischem, faserverstärktem Klebe- und
Armierungsmörtel, Leichtputzmörtel CS II und WDVS
Glasseiden- gewebe, ca. 10 cm überlappend herstellen.
Gesamtschichtdicke: ca. 6-8 mm
Armierungsmasse: WDVS Klebe- und Armierungsmörtel
Menge: 244,000 m2

**02.17 Zulage Panzerarmierung H=2,00m**
*** Bedarfsposition ohne GB
Zulage zu Vorposition für das Aufbringen einer
Panzerarmierung in einer Höhe von 2,00m
Menge: 50,000 m2

**02.18 Armierung Leibungen**
Armierung von Leibungen an Öffnungen und Nischen, wie
in der vorgenannten Position 02.16 herstellen.
Leibungstief: bis ca. 17 cm
Menge: 50,000 lfm

**02.19 Zulage Egalisationsspachtelung**
*** Bedarfsposition ohne GB
Egalisationsspachtelung Liefern und Auftragen der
zweiten Lage Armierungsmasse (wie vor, jedoch ohne
Gewebe) auf Armierungsschicht als
Egalisationsspachtelung
Menge: 20,000 m2

**02.20 Zusätzlicher Spritzwasserschutzanstrich Sockel**
Zusätzlicher Spritzwasserschutzanstrich der armierten
Flächen im Sockelbereich mit WDVS Multiflex plus 100
Gew.% Zement, ca. 5 % mit Wasser verdünnt, o.glw.

Die Höhe ist exakt mit der Bauleitung abzustimmen.

Schlussbeschichtung und Anstrich:
Menge: 32,000 m2

**02.21 Zwischenanstrich mit Silikat-Streichfüller**
Zwischenanstrich der armierten Fassadenfläche mit
Silikat-Streichfüller in Anlehnung an den Farbton des
Silikat-Putzes.
Menge: 212,000 m2

**02.22 Oberputz: Silikat-Kratzputz 3mm, Satt getönt**
Oberputz als Silikat-Kratzputz in einem Zug
aufziehen, auftragen und strukturieren.
Mineralischer Dekorputz, nicht brennbar,
diffusionsfähig, für außen, Satt getönt: Farbe nach
Angabe des Bauherrn

Körnung 3mm
Menge: 212,000 m2

**02.23 Zulage: hell getönte Ausführung des Oberputzes.**
*** Bedarfsposition ohne GB
Zulagepreis für hell getönte Ausführung des Oberputzes.
Farbton nach Angabe des Auftraggebers.
Menge: 15,000 m2

**02.24 Schlussbeschichtung zweimaliger Anstrich, Satt getönt**
Schlussbeschichtung bestehend aus zweimaligem Anstrich
mit Filmschutz, Silikat-Fassadenfarbe, eingestellt mit
Silikat-Grund, hoch wetterbeständig,
wasserdampfdiffusionsfähig, Satt getönt: Farbe nach
Angabe des Bauherrn
Menge: 212,000 m2

**02.25 Zulage: Beschichtung hell getönte Ausführung**
*** Bedarfsposition ohne GB
Zulage für hell getönte Ausführung für
Putzabschlußprofil in bündigen Übergang
zum Sockel.
Farbton nach Angabe des Auftraggebers.
Menge: 32,000 m2

**02.26 Laibungen + Faschen Glattputz**
Fensterlaibungen bis ca. 30cm und Fensterfaschen bis
ca. 3cm als Glattputz ausführen, auftragen und
abreiben, einschließlich aller nötigen Materialen und
Nebenleistungen.

Farbe nach Angabe des Auftraggebers
Menge: 40,000 lfm

**02.27 Laibungen + Faschen Schlussbeschichtung**
Zweimaliger Anstrich der vorgenannten Putzflächen
(Laibungen bis ca. 30 cm und Faschen bis ca. 3 cm) mit
Filmschutz, Silikat-Fassadenfarbe, eingestellt mit
Silikat-Grund, hoch wetterbeständig,
wasserdampfdiffusionsfähig

Farbe nach Angabe des Auftraggebers
Menge: 40,000 lfm

**02.28 Sockel Glattputz Satt getönt**
Sockel als Glattputz ausführen, auftragen und abreiben,
einschließlich aller nötigen Materialien und
Nebenleistungen.

Satt getönt: Farbe nach Angabe des Bauherrn
Menge: 32,000 m2

**02.29 Sockel Glattputz Schlussbeschichtung Satt getönt**
Zweimaliger Anstrich der vorgenannten Sockelflächen mit
Filmschutz, Silikat-Fassadenfarbe, eingestellt mit
Silikat-Grund, hoch wetterbeständig,
wasserdampfdiffusionsfähig

Satt getönt: Farbe nach Angabe des Bauherrn
Menge: 32,000 m2

**02.30 Zusätzlicher Feuchteschutz / Sockel**
Zusätzlicher Feuchteschutz / Sockel Liefern und
vollflächiges Streichen eines zusätzlichen
Feuchteschutzes im Sockelbereich.

Die vom Kies berührte Putzfläche (von der Unterkante
der Dämmplatte bis ca. 5 cm über die spätere
Geländeoberkante) mit einem zementverträglichen
Dispersionsspachtel 1:1 gemischt mit Zement CEM I 32,5
und ca. 10 % Wasser verdünnt, (auf den Putz) streichen.
Ggf. nach Erdanpassung auf dem Feuchteschutz den
Farbanstrich ergänzen.
Menge: 13,000 m2

### 03 Stundenlohnarbeiten

*Hinweis*
Stundenlohnarbeiten sind vor der Ausführung mit der
Bauleitung abzusprechen und wöchentlich der Bauleitung
vorzulegen, Zahlungsansprüche entstehen nur in Höhe der
Auftragssumme, für weitere Leistungen sind schriftliche
Nachträge und deren schriftliche Freigabe durch die
Bauleitung notwendig.

**03.01 Facharbeiterstunden**
*** Bedarfsposition ohne GB
Stundenlohn Facharbeiter
für im Leistungsverzeichnis nicht erfaßte Leistungen

nur auf Anordnung der Bauleitung
Menge: 30,000 Std

**03.02 Helferstunden**
*** Bedarfsposition ohne GB
Stundenlohn Helfer
für im Leistungsverzeichnis nicht erfaßte Leistungen

nur auf Anordnung der Bauleitung
Menge: 30,000 Std

USt %: 19,00
